# Erlebnisfläche Rossner-Park
Angebotsaufforderung (GAEB DA XML 3.2, DA83)
Währung: EUR
Erstellt mit: AVAPLAN, AVAPLAN win64bit 25.1.7.4120, 27.03.2026

## Vertragliche Regelungen
- Vertragliche Regelungen -

Für die Ausführung der nachfolgend beschriebenen Bauleistungen gelten die Allgemeinen Vertragsbedingungen (AVB) der VOB Teil B - DIN 1961 aktuelle Ausgabe und Allgemein Technischen Vertragsbedingungen für Bauleistungen (ATV) der VOB Teil C -DIN 18299 aktuelle Ausgabe.

## Vorbemerkung / Vertragstext
- siehe Anlage Erläuterungen zur Ausführung des Landschafts- und Spielgerätebaus -

## Erlebnisfläche Rossner-Park
EP-Anteile: Löhne; Stoffe; Geräte; Sonstige

### Abschnitt 1 Landschaftsbauarbeiten

#### Titel 1.1 Baustellenbereich

**1.1.10 Baustelle einrichten und Baustelleneinrichtung vorhalten**
*** Pauschalposition
Geräte, Werkzeuge und sonstige Betriebsmittel, die zur vertragsgemäßen Ausführung der Bauleistungen erforderlich sind, auf die Baustelle bringen, bereitstellen und, soweit der Geräteeinsatz nicht gesondert vergütet wird, betriebsfertig aufstellen einschl. der dafür notwendigen Arbeiten.
Die erforderlichen festen Anlagen herstellen. Baubüro, Sanitäreinrichtungen, Materiallagercontainer, soweit erforderlich, antransportieren, aufbauen und einrichten.
Strom- inkl Zwischenzähler, Wasseranschluss sowie Entsorgungseinrichtungen und dergleichen für die Baustelle, soweit erforderlich, herstellen.
Bei Bedarf Lagerplätze, sonstige Platzbefestigungen und Transportwege im Baustellenbereich anlegen.
Erstellen eines Baustelleneinrichtungsplanes innerhalb von 14 Tagen nach Zuschlagserteilung.
Ggf. für die Baustelleneinrichtung notwendige Oberbodenarbeiten einschließlich der Beseitigung von Aufwuchs für die Baustelleneinrichtung, soweit erforderlich, ausführen.
Flächen beschaffen, sofern die vom AG zur Verfügung gestellten nicht ausreichen. Kosten für Vorhalten, Unterhalten und Betreiben der Geräte, Anlagen und Einrichtungen einschl. Mieten, Pacht, Gebühren und dergleichen werden nicht mit dieser Pauschale, sondern mit den Einheitspreisen der betreffenden Teilleistungen vergütet.
Soweit nicht für bestimmte Leistungen für das Einrichten der Baustelle gesonderte Positionen im Leistungsverzeichnis enthalten sind, gilt die Pauschale für alle Leistungen sämtlicher Abschnitte des Leistungsverzeichnisses.
Menge: 1,000 psch
Kostengruppe DIN 276 2018-12: 591

**1.1.20 Baustelle räumen**
*** Pauschalposition
Baustelle von allen Geräten, Anlagen, Einrichtungen und dgl. räumen. Benutzte Flächen und Wege entsprechend dem ursprünglichen Zustand herrichten, ggf. Oberboden und Rasenansaat wieder herstellen. Soweit nicht für bestimmte Leistungen für das Räumen der Baustelle gesonderte Positionen im Leistungsverzeichnis enthalten sind, gilt die Pauschale für alle Leistungen sämtlicher Abschnitte des Leistungsverzeichnisses.
Menge: 1,000 psch
Kostengruppe DIN 276 2018-12: 591

**1.1.30 Bauzaun nach Angaben des AG einschl. der erforderlichen Tore liefern, aufstellen, umsetzen vorhalten, abbauen**
Bauzaun einschl. ggf. erforderlicher Tore, Höhe 2m über Gelände, Länge der Einzelfelder bis 3,50m, Material Streckmetall verzinkt inkl. Strandfuß, liefern nach Angaben des AG standsicher inkl. kraftschlüssiger Verbindungen der Zaunsfelder mit Bauklammern herstellen, während der Bauzeit vorhalten, ggf. mehrmaliges umsetzen, unterhalten sowie nach Beendigung der Bauzeit entfernen. 70 v.H. des Preises werden nach Aufstellung, der Rest nach Entfernen des Bauzaunes vergütet.
Menge: 160,000 m
Kostengruppe DIN 276 2018-12: 591

**1.1.40 Beweissicherung AN**
*** Pauschalposition
Beweissicherung, vergütet werden alle im Zusammenhang mit dem Bauvorhaben erforderlichen Beweisaufnahmen des AN. Der Bauzustand ist vor, während und nach den Bauarbeiten detailliert zu dokumentieren. Foto- oder Videoaufnahmen müssen zwingend mit Datumsangabe hergestellt sein. Übergabe der Dokumentation an AG bis spätestens zur Abnahme.

Die Beweissicherung von Ausgangsschäden an baulichen Anlagen und Gebäuden sowie die allgemeine Zustandsdokumentation im Baufeld und in den Randbereichen, an geplanten Zufahrts- und Versorgungstrassen sowie im Bereich von geplanten Lagerplätzen ist mittels Fotos zu dokumentieren und mit entsprechender verbaler Erläuterung schriftlich in einer Unterlage festzuhalten.

Dokumentationsinhalt sind Insbesondere Ursprungszustand von Flächenbelägen, Einfassungen, Gebäuden, Bauwerken und Grundstücke im Bereich des Baufeldes sowie während und nach Beendigung des Baus alle hergestellten Flächen, Bauwerke, Versorgungseinrichtungen, Ausstattungen, Geräte und Pflanzungen.
Menge: 1,000 psch
Kostengruppe DIN 276 2018-12: 591

**1.1.50 Bauschild**
Bauschild als Bauplane anfertigen und nach Angaben des Auftraggebers mit farb. Logos, beschriften, zur Baustelle anfahren, an Bauzaun anbringen einschließlich aller notwendigen Arbeiten, wieder abbauen, Bauschild während der Bauzeit unterhalten und säubern. Größe ca. 2,5m x 1,8m. Auf dem Bauschild sind alle Unternehmer, Planer und AG aufzuführen. Bauschild bleibt Eigentum des AN.
Menge: 1,000 St
Kostengruppe DIN 276 2018-12: 390

**1.1.60 Schluss- /Bestandsdokumentation/-vermessung**
*** Pauschalposition
Schluss-/ Bestandsdokumentation/-vermessung über alle errichteten Bauwerke, Ausstattungsgegenstände sowie Entwässerungseinrichtungen u. -leitungen. herstellen

1. Herstellen und Liefern von:
- Lageplan im Maßstab 1:200 digital im dwg- oder dxf- Format
  sowie analog als Papierplan in 2 Exemplaren,
- Höhenangaben im System der Entwurfsvermessung (DHHN92),
- Koordinaten im System der Entwurfsvermessung (RD83),
- genaue Lage- und Höhenangaben der hergestellten Bauwerke,
  Entwässerungseinrichtungen (-leitungen), Wege (inkl. Einfassungen),
  Geräte, Ausstattungsgegenstände, Geländemodelierungen und Pflanzungen.

2. Zusammenstellung aller technischen Originalunterlagen:
- Dokumentation für den AG, Übergabe von Aufbau- und Wartungsanleitungen,
  Prüfberichten, Material- und Eignungszertifikaten an AG bis spätestens zur Abnahme.

3. Zusammenstellung aller buchhalterischen und dokumentierenden Originalunterlagen:
- Sofern nicht schon im Zusammenhang mit der Rechnungslegung (Abschlagsrechnungen) übergeben,
  sind die Originale der Lieferscheine, die Beweissicherung des AN (vor, während und nach Bau)
  sowie das täglich zu führende, Bautagebuches der Unterlage beizufügen.

Die Übergabe ist in einen entsprechen den Inhalten geliedertem Ordner(n) sicher zu stellen.
Menge: 1,000 psch
Kostengruppe DIN 276 2018-12: 599

#### Titel 1.2 Sonstiges

**1.2.10 Feinabsteckung**
*** Pauschalposition
Feinabsteckung von baulichen Situationspunkten, wie bspw. von Achspunkten sowie von Abtrags- bzw.
Aufbauhorizonten (-strecken) für zu errichtenden Erlebnisgeräte, Ausstattungselemente, Fundamente, Entwässerung u.dgl. sowie für das zukünftige Anschlussgelände. Vermarkung von Achs-, Bauwerks- und Höhenpunkten, bspw. durch Stahlstichel oder Holzpfähle mit entsprechender farblicher Höhenmarkierung und Angabe der jeweiligen Differenz zur entsprechenden, situationsabhängigen Aushubsohle sowie Sicherung von Achs- und Situationspunkten zur Wiederherstellung der Punkte währende der Baudurchführung.

Grundlage für die Absteckung bildet die übergebene digitale Ausführungsplanung!

Die erforderliche Punkt- und Koordinatenermittlung (Lage u. Höhe) hat durch den AN oder einen durch ihn beauftragtes Vermessungsbüro auf der Basis der zur Verfügung gestellten digitalen Planunterlagen und des durch den AN benötigten, individuellen Absteckungsumfang zu erfolgen.

Durch den AN sind weiterhin im Vorfeld der Maßnahme die entsprechenden geodätische Grundlagen, wie Lagefest- bzw. Anschlusspunkte und Höhenfestpunkte zu schaffen.

Die Feinabsteckung ist im EP so zu kalkulieren, dass sie ggf. Zug um Zug infolge des Baufortschrittes erfolgen kann oder, dass die vorgehaltene Absteckung ggf. wiederhergestellt und/oder ergänzt werden kann. Entsprechend sind Aufwendungen für den mehrmaligen Einsatz vor Ort einzukalkulieren.

Zur Dokumentation der abgesteckten und vermarkten Situations-, Sicherungs- und Höhenpunkte ist die Herstellung eines Absteckplanes sowie Übergabe, 2-fach in Papierform und 1-fach digital, an den AG sicher zu stellen.
Menge: 1,000 psch
Kostengruppe DIN 276 2018-12: 599

**1.2.20 Instandhalten von Verkehrsflächen**
*** Pauschalposition
Betroffene, vom AN im Zuge der Baumaßnahme verschmutze Wege, Zufahrtsstraßen bzw. Transportstrecken (Gehwege und Verkehrsflächen) instandhalten und säubern einschließlich dem Schutz, der Säuberung  der Bordanschläge, im Baustellenbereich und angrenzend.
Menge: 1,000 psch
Kostengruppe DIN 276 2018-12: 590

#### Titel 1.3 Abbruch/Demontage

**1.3.10 Astschnitt zur Arbeitsraumfreimachung**
Astschnitt am erhaltenswerten Baumbestand nach ZTV  Baumpflege in der aktuellen Fassung, Schnitthöhe entsprechend der Arbeitshöhe der gewählten Bautechnik, im Bereich von Baustraßen und Erlebnisfläche bzw. entlang von Wegebereichen.
Schnitt am Astkragen, Schnittflächen glatt auszuführen, aufgesplitterte Äste sind fachgerecht zu glätte, ein symmetrisches Wuchsbild der betroffenen Gehölze ist einzuhalten. Schnittgut zerkleinern, laden und abfahren. Baumstandorte auf ebenen Flächen.

Durch den AN ist der Einsatz geeigneter Technik zu wählen.
Der Einsatz von Kletterseiltechnik und/oder einer Spezialhubbühne sind einzukalkulieren!

Anfallende Stoffe sind aus dem Baufeld zu beseitigen.
Der AN hat zudem den Nachweis über den Ort der Verwertung bzw. über eine ordnungsgemäße Entsorgung von nicht verwertbaren Anteilen auf einer Deponie oder Recyclinganlage gemäß den geltenden gesetzlichen Bestimmungen zu erbringen.
Menge: 2,000 h
Kostengruppe DIN 276 2018-12: 594

**1.3.20 Zufahrtstor demontieren, bauseits lagern, wieder montieren**
Vorhandenes Zufahrtstor, 2-flüglig, Stahl, Füllstabfüllung, B=ca. 3,0m, H=ca. 2,5m demontieren und bauseits lagern. Nach Fertigstellung Tor laden, transportieren und wieder fachgerecht einbauen. Die Pos. gilt einschließlich aller für die Montagearbeiten erforderlichen Bodenarbeiten, Baubehelfe, Geräte sowie Befestigungs- und Verbindungsmittel.
Menge: 1,000 St

**1.3.30 Zaunpfosten demontieren, bauseits lagern, wieder montieren**
Vorhandenen Zaunpfosten, Stahl, ca. 15x15cm, H=ca. 3,3m in Beton schonend demontieren, Bettungsbeton von Pfosten lösen, Betonfundament (ca. 0,13m3) abbrechen. Abbruchmaterial wird Eigentum des AN und ist gemäß den gesetzlichen Bestimmungen zu verwerten. Pfosten bauseits lagern. Nach Fertigstellung Pfosten laden, transportieren und wieder fachgerecht in Fundament einbauen. Fundamentierung nach Herstellerangaben. Fundamente (1 St) Beton C 20/25 und erforderlichen Erdarbeiten herstellen. Überschüssige Aushubmassen aufnehmen und gemäß den geltenden gesetzlichen Vorschriften zur Abfallbeseitigung verwerten.

Fundamente: 1 Stück ca. 45×45×80cm
Betongüte: C20/25

Die Pos. gilt einschließlich aller für die Montagearbeiten erforderlichen Bodenarbeiten, Baubehelfe, Geräte sowie Befestigungs- und Verbindungsmittel.
Menge: 1,000 St

**1.3.40 Zaunfeld demontieren, bauseits lagern, wieder montieren**
Vorhandenes Zaunfeld, Stahl, Stabmatte, L=ca. 2,0m, H=ca. 2,5m demontieren und bauseits lagern. Nach Fertigstellung Zaunfeld laden, transportieren und wieder fachgerecht einbauen. Die Pos. gilt einschließlich aller für die Montagearbeiten erforderlichen Bodenarbeiten, Baubehelfe, Geräte sowie Befestigungs- und Verbindungsmittel.
Menge: 1,000 St

**1.3.50 Demontage Natursteinquader, transportieren, wieder einbauen**
Vorhandene Quader aus Naturstein (Sandstein), verschiedene Formate, auf Beton mittels geeigneter Technik nach Wahl An im Erlebnisbereich aufnehmen und auf die angrenzende Rasenfläche transportieren und wieder einbauen. Bettungsbeton von Natursteinquader lösen, Betonfundamente (ca. 1,0m3) abbrechen. Abbruchmaterial wird Eigentum des AN und ist gemäß den gesetzlichen Bestimmungen zu verwerten. Natursteinquader in Rasenfläche wieder einbauen, Fundamentierung ca. D=ca. 25cm. Fundamente (5 St) Beton C 20/25 und erforderlichen Erdarbeiten herstellen. Überschüssige Aushubmassen aufnehmen und gemäß den geltenden gesetzlichen Vorschriften zur Abfallbeseitigung verwerten. Die Pos. gilt einschließlich aller für die Montagearbeiten erforderlichen Bodenarbeiten, Baubehelfe, Geräte sowie Befestigungs- und Verbindungsmittel.

Material: Sandstein (2,4t/m3)
Maße Natursteinquader:
S3 B=ca. 120cm, L=ca. 88cm, H=ca. 67cm über OK Sand (104cm über UK Sand), m=ca. 2,65t,
S4 B=ca. 65cm, L=ca. 62cm, H=ca. 71cm über OK Sand (111cm über UK Sand), m=ca. 1,07t,
S5 B=ca. 73cm, L=ca. 65cm, H=ca. 109cm über OK Sand (149cm über UK Sand), m=ca. 1,70t,
S6 B=ca. 83cm, L=ca. 74cm, H=ca. 190cm über OK Sand (230cm über UK Sand), m=ca. 3,39t,
S7 B=ca. 67cm, L=ca. 83cm, H=ca. 271cm über OK Sand (311cm über UK Sand), m=ca. 4,15t,
Fundamente: Beton C20/25 (ca. 1,0m3)
Menge: 5,000 St

**1.3.60 Abbruch/Aufbruch/Abspitzen von Altfundamenten**
Abbruch/Aufbruch/Abspitzen von Betonfundamente aus Beton (ohne Bewehrung), Aufbruch aufnehmen und zerkleinern. Fundamentgrube mit Bodenmaterial aus geeignetem frostunempfindlichen, mineralischen Boden (ZTVE-StB09 - grobkörnige Böden der Gruppen GW, GI, SW, SI, gemischtkörnige Böden der Gruppen SU, ST, GU, GT) für die Verwendung auf Kinderspielfächen nach Bundesbodenschutzverordnung (BBodSchV) liefern und einbauen, höhengerecht herstellen und verdichten. Verformungsmodul EV-2 auf der Oberfläche >/= 45MPa, zulässige Abweichung von der Nennhöhe +/- 1,5 cm, Ebenheit, Spalt unter 4-m-Latte bis 1cm. Aufbruchmaterial Beton wird Eigentum des AN und ist gemäß den geltenden Abfallbestimmungen zu entsorgen. Abgerechnet wird nach Abtragsprofilen und Aufmaß. Die Pos. gilt einschließlich aller für die Demontage erforderlichen Handarbeiten, Baubehelfe und Geräte.
Menge: 18,000 m3
Kostengruppe DIN 276 2018-12: 594

**1.3.70 Abbruch/Aufbruch Dränbetontragschicht**
Abbruch/Aufbruch von Dränbetontragschicht aus Beton (ohne Bewehrung), Aufbruch aufnehmen und zerkleinern. D=ca. 15cm. Aufbruchmaterial Dränbeton wird Eigentum des AN und ist gemäß den geltenden Abfallbestimmungen zu entsorgen. Abgerechnet wird nach Abtragsprofilen und Aufmaß. Die Pos. gilt einschließlich aller für die Demontage erforderlichen Handarbeiten, Baubehelfe und Geräte.
Menge: 4,500 m3
Kostengruppe DIN 276 2018-12: 594

**1.3.80 Abbruch Spiellandschaft mit Kletternetz, laden, entsorgen**
Vorhandenes Spielgerät Spiellandschaft mit Kletternetz aus Holz/Stahl/Herkulestau inkl. Pfosten, Rundhölzer, Unterkonstruktion, Holzpodeste, Überdachungen, Geländer, Pfostenschuhe, Seilelemente, Anbauteile, Befestigungsmaterial (Schrauben, Bolzen u.dgl.) abbrechen und gemäß den geltenden gesetzlichen Bestimmungen verwerten (Abbruch Fundamente wird in gesonderter Position vergütet). Die Pos. gilt einschließlich aller für die Demontage erforderlichen Handarbeiten, Baubehelfe und Geräte.

Demontage Rutschstangen werden in gesonderter Position vergütet.

1 Stk Spielgerät Spiellandschaft mit Kletternetz
- Pfosten 4-Kanthölzer ca. 15x15cm, L=bis ca. 5,0m (ca. 28 Stück)
- Halteseile Herkulestau D=ca. 5cm (ca. 36,0m)
- Kletternetz Herkulestau D=ca. 5cm (ca. 9,0m2)
- Holzkonstruktion Holzbretter ca. 20x4cm (ca. 22,0m2)
- Unterkonstruktion Kanthölzer bis ca. 15x15cm
- Stahlanbauteile Pfostenschuhe
- Anbauteile Sprachrohr Kunststoff (ca. 5,0m)
- Maße LxBxH ca. 11,0x6,0x5,0m
- Fläche ca. 66,0m2

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Menge: 1,000 St

**1.3.90 Abbruch Kiste, laden, entsorgen**
Vorhandenes Spielgerät Kiste inkl. Unterkonstruktion, Pfostenschuhe, Anbauteile, Befestigungsmaterial (Schrauben, Bolzen u.dgl.) abbrechen und gemäß den geltenden gesetzlichen Bestimmungen verwerten (Abbruch Fundamente wird in gesonderter Position vergütet). Die Pos. gilt einschließlich aller für die Demontage erforderlichen Handarbeiten, Baubehelfe und Geräte.

1 Stk Kiste
- Unterkonstruktion Kanthölzer ca. 12x12cm
- Holzkonstruktion Kanthölzer ca. 12x12cm, Holzbretter ca. 20x3cm
- Stahlanbauteile Pfostenschuhe
- Kistengriffe Herkulestau
- Maße LxBxH ca. 1,2x0,8x0,8m

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Menge: 1,000 St

**1.3.100 Abbruch Balancieranlage, laden, entsorgen**
Vorhandenes Spielgerät Balancieranlage aus Holz inkl. Pfosten, Balken, Pfostenschuhe, Anbauteile, Befestigungsmaterial (Schrauben, Bolzen u.dgl.) abbrechen und gemäß den geltenden gesetzlichen Bestimmungen verwerten (Abbruch Fundamente wird in gesonderter Position vergütet). Die Pos. gilt einschließlich aller für die Demontage erforderlichen Handarbeiten, Baubehelfe und Geräte.

1 Stk Balancieranlage
- Rundpfosten D=ca. 20cm, L=ca. 3,0m (ca. 3 Stück)
- 4-Kantpfosten ca. 20x20cm, L=ca. 2,5m (ca. 3 Stück)
- Holzkonstruktion Kanthölzer bis ca. 15x15cm (ca. 5 Stück)
- Stahlanbauteile Pfostenschuhe
- Maße LxBxH ca. 10,0x4,5x3,0m
- Fläche ca. 45,0m2

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Menge: 1,000 St

**1.3.110 Abbruch Federplatte, laden, entsorgen**
Vorhandenes Spielgerät Federplatte aus Holz/Stahl inkl. Federn, Unterkonstruktion, Anbauteile, Befestigungsmaterial (Schrauben, Bolzen u.dgl.) abbrechen und gemäß den geltenden gesetzlichen Bestimmungen verwerten (Abbruch Fundamente wird in gesonderter Position vergütet). Die Pos. gilt einschließlich aller für die Demontage erforderlichen Handarbeiten, Baubehelfe und Geräte.

1 Stk Federplatte
- Unterkonstruktion Stahl 0,8x0,8m (ca. 1 Stück)
- Federwippen Stahl (ca. 3 Stück)
- Holzkonstruktion Holzbretter ca. 20x4cm
- Maße LxBxH ca. 1,2x1,2x1,0m

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Menge: 2,000 St

**1.3.120 Abbruch Spiellandschaft Turm mit Rutsche, laden, entsorgen**
Vorhandenes Spielgerät Spiellandschaft Turm mit Rutsche aus Holz/Stahl/Herkulestau inkl. Pfosten, Rundhölzer, Unterkonstruktion, Holzpodeste, Überdachungen, Geländer, Pfostenschuhe, Seilelemente, Anbauteile, Befestigungsmaterial (Schrauben, Bolzen u.dgl.) abbrechen und gemäß den geltenden gesetzlichen Bestimmungen verwerten (Abbruch Fundamente wird in gesonderter Position vergütet). Die Pos. gilt einschließlich aller für die Demontage erforderlichen Handarbeiten, Baubehelfe und Geräte.

Demontage Rutsche und Rutschstange werden in gesonderter Position vergütet.

1 Stk Spielgerät Spiellandschaft Turm mit Rutsche
- Pfosten 4-Kanthölzer ca. 15x15cm, L=bis ca. 7,0m (ca. 29 Stück)
- Rundpfosten D=ca. 15cm, L=ca. 3,5m (ca. 5 Stück)
- Halteseile Herkulestau D=ca. 5cm (ca. 32,0m)
- Haltenetz Herkulestau D=ca. 5cm (ca. 12,0m2)
- Laufseil PP-Tauwerk ca. 16x16cm mit Stahlseilkern (ca. 6,0m)
- Holzkonstruktion Holzbretter ca. 20x4cm (ca. 32,0m2)
- Unterkonstruktion Kanthölzer bis ca. 15x15cm
- Stahlanbauteile Pfostenschuhe, Geländer, Sandaufzug mit Kette
- Maße LxBxH ca. 12,0x12,0x7,0m
- Fläche ca. 144,0m2

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Menge: 1,000 St

**1.3.130 Abbruch Holzstapel, laden, entsorgen**
Vorhandenes Spielgerät Holzstapel aus Holz/Stahl inkl. Rundhölzer, Stahlband, Pfostenschuhe, Anbauteile, Befestigungsmaterial (Schrauben, Bolzen u.dgl.) abbrechen und gemäß den geltenden gesetzlichen Bestimmungen verwerten (Abbruch Fundamente wird in gesonderter Position vergütet). Die Pos. gilt einschließlich aller für die Demontage erforderlichen Handarbeiten, Baubehelfe und Geräte.

1 Stk Holzstapel
- Rundpfosten D=ca. 15cm, L=ca. 3,5m (ca. 36 Stück)
- Stahlanbauteile Pfostenschuhe, Stahlband
- Maße LxBxH ca. 3,5,0x1,0x1,0m
- Fläche ca. 3,5m2

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Menge: 1,000 St

**1.3.140 Abbruch Federwippe Holzplatte mit Halterohr, laden, entsorgen**
Vorhandenes Spielgerät Federwippe aus Holz/Stahl inkl. Federn, Unterkonstruktion, Anbauteile, Befestigungsmaterial (Schrauben, Bolzen u.dgl.) abbrechen und gemäß den geltenden gesetzlichen Bestimmungen verwerten (Abbruch Fundamente wird in gesonderter Position vergütet). Die Pos. gilt einschließlich aller für die Demontage erforderlichen Handarbeiten, Baubehelfe und Geräte.

1 Stk Federwippe
- Unterkonstruktion Stahl 0,4x0,4m (ca. 1 Stück)
- Federwippen Stahl (ca. 1 Stück)
- Holzkonstruktion Holzbretter ca. 20x4cm
- Stahlanbauteile Stahlrohr L=ca. 0,5m, D=ca. 5cm
- Maße LxBxH ca. 0,5x0,5x1,0m

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Menge: 1,000 St

**1.3.150 Abbruch Federwippe Holzbalken, laden, entsorgen**
Vorhandenes Spielgerät Federwippe Holzbalken aus Holz/Stahl inkl. Federn, Balken, Anbauteile, Befestigungsmaterial (Schrauben, Bolzen u.dgl.) abbrechen und gemäß den geltenden gesetzlichen Bestimmungen verwerten (Abbruch Fundamente wird in gesonderter Position vergütet). Die Pos. gilt einschließlich aller für die Demontage erforderlichen Handarbeiten, Baubehelfe und Geräte.

1 Stk Federwippe Holzbalken
- Federwippen Stahl (ca. 2 Stück)
- Holzkonstruktion 4-Kantholz ca. 15x15cm, L=ca. 3,5m
- Stahlanbauteile Haltegriffe 0,4x0,4m, D=ca. 5cm (2 Stück)
- Maße LxBxH ca. 3,5x0,5x1,0m

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Menge: 1,000 St

**1.3.160 Abbruch 1 Holzstapel mit Balancieranlage, laden, entsorgen**
Vorhandenes Spielgerät 1 Holzstapel mit Balancieranlage aus Holz/Stahl/Herkulestau inkl. Pfosten, Rundhölzer, Unterkonstruktion, Holzpodest, Stahlband, Pfostenschuhe, Seilelemente, Anbauteile, Befestigungsmaterial (Schrauben, Bolzen u.dgl.) abbrechen und gemäß den geltenden gesetzlichen Bestimmungen verwerten (Abbruch Fundamente wird in gesonderter Position vergütet). Die Pos. gilt einschließlich aller für die Demontage erforderlichen Handarbeiten, Baubehelfe und Geräte.

1 Stk 1 Holzstapel mit Balancieranlage
- Pfosten 4-Kanthölzer ca. 15x15cm, L=bis ca. 3,0m (ca. 12 Stück)
- Rundpfosten D=ca. 15cm, L=ca. 3,5m (ca. 58 Stück)
- Halteseile Herkulestau D=ca. 5cm (ca. 20,0m)
- Laufseil PP-Tauwerk ca. 16x16cm mit Stahlseilkern (ca. 10,0m)
- Holzkonstruktion Holzbretter ca. 20x4cm (ca. 14,0m2)
- Unterkonstruktion Kanthölzer bis ca. 15x15cm
- Stahlanbauteile Pfostenschuhe, Stahlband
- Maße LxBxH ca. 14,0x13,0x3,0m
- Fläche ca. 182,0m2

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Menge: 1,000 St

**1.3.170 Abbruch Holztafel, laden, entsorgen**
Vorhandenes Spielgerät Holztafel inkl. Unterkonstruktion, Pfosten, Pfostenschuhe, Anbauteile, Befestigungsmaterial (Schrauben, Bolzen u.dgl.) abbrechen und gemäß den geltenden gesetzlichen Bestimmungen verwerten (Abbruch Fundamente wird in gesonderter Position vergütet). Die Pos. gilt einschließlich aller für die Demontage erforderlichen Handarbeiten, Baubehelfe und Geräte.

1 Stk Holztafel
- Unterkonstruktion Kanthölzer ca. 15x15cm (ca. 3 Stück)
- Holzkonstruktion Holzbretter ca. 20x4cm (ca. 4 Stück)
- Anbauteile/Ausstattungselemente Holztafel MDF Kunstharzbeschichtet grün ca. 100x100cm
- Stahlanbauteile Pfostenschuhe
- Maße LxBxH ca. 1,2x1,2x2,0m

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Menge: 2,000 St

**1.3.180 Abbruch Kiste mit Klüpfel, laden, entsorgen**
Vorhandenes Spielgerät Kiste mit Klüpfel inkl. Unterkonstruktion, Pfostenschuhe, Anbauteile, Befestigungsmaterial (Schrauben, Bolzen u.dgl.) abbrechen und gemäß den geltenden gesetzlichen Bestimmungen verwerten (Abbruch Fundamente wird in gesonderter Position vergütet). Die Pos. gilt einschließlich aller für die Demontage erforderlichen Handarbeiten, Baubehelfe und Geräte.

1 Stk Kiste mit Klüpfel
- Unterkonstruktion Kanthölzer ca. 12x12cm
- Holzkonstruktion Kanthölzer ca. 12x12cm, Holzbretter ca. 20x3cm
- Anbauteile/Ausstattungselemente Küpfel Holz
- Stahlanbauteile Pfostenschuhe
- Kistengriffe Herkulestau
- Maße LxBxH ca. 1,8x0,8x0,8m

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Menge: 1,000 St

**1.3.190 Abbruch Holzdeck 1 mit Backtisch, laden, entsorgen**
Vorhandenes Spielgerät Holzdeck mit Backtisch inkl. Unterkonstruktion, Pfostenschuhe, Anbauteile, Befestigungsmaterial (Schrauben, Bolzen u.dgl.) abbrechen und gemäß den geltenden gesetzlichen Bestimmungen verwerten (Abbruch Fundamente wird in gesonderter Position vergütet). Die Pos. gilt einschließlich aller für die Demontage erforderlichen Handarbeiten, Baubehelfe und Geräte.

1 Stk Holzdeck
- Unterkonstruktion Kanthölzer bis ca. 15x15cm
- Trennplatten HPL ca. 30x1x100cm
- Holzkonstruktion Kanthölzer bis ca. 12x12cm, Holzbretter ca. 20x5cm
- Anbauteile/Ausstattungselemente Backtisch Holz ca. 0,6x0,6x0,6m
- Stahlanbauteile Pfostenschuhe, Matschschüssel
- Maße LxBxH ca. 5,8x3,8x0,5m
- Fläche ca. 22,0m2

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Menge: 1,000 St

**1.3.200 Abbruch Holzdeck 2 mit Backtisch laden, entsorgen**
Vorhandenes Spielgerät Holzdeck mit Backtisch inkl. Unterkonstruktion, Pfostenschuhe, Anbauteile, Befestigungsmaterial (Schrauben, Bolzen u.dgl.) abbrechen und gemäß den geltenden gesetzlichen Bestimmungen verwerten (Abbruch Fundamente wird in gesonderter Position vergütet). Die Pos. gilt einschließlich aller für die Demontage erforderlichen Handarbeiten, Baubehelfe und Geräte.

1 Stk Holzdeck
- Unterkonstruktion Kanthölzer bis ca. 15x15cm
- Trennplatten HPL ca. 30x1x100cm
- Holzkonstruktion Kanthölzer bis ca. 12x12cm, Holzbretter ca. 20x5cm
- Anbauteile/Ausstattungselemente Backtisch Holz ca. 0,6x0,6x0,6m
- Stahlanbauteile Pfostenschuhe, Matschschüssel
- Maße LxBxH ca. 5,5x2,8x0,5m
- Fläche ca. 15,5m2

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Menge: 1,000 St

**1.3.210 Demontage Rutsche Edelstahl, laden, transportieren, abladen**
Fachgerechtes demontieren der vorhandenen Edelstahlrutsche Maße ca. 4,0x0,8m, laden und zum Bauhof des AG transportieren, abladen. Transportentfernung ca. 10km. Die Pos. gilt einschließlich aller für die Demontage erforderlichen Handarbeiten, Baubehelfe und Geräte.

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Menge: 1,000 St

**1.3.220 Demontage Rutschstangen Edelstahl, laden, transportieren, abladen**
Fachgerechtes demontieren der vorhandenen Rutschstangen aus Edelstahl Maße ca. 3,5x1,5m, D=ca. 5cm laden und zum Bauhof des AG transportieren, abladen. Transportentfernung ca. 10km. Die Pos. gilt einschließlich aller für die Demontage erforderlichen Handarbeiten, Baubehelfe und Geräte.

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Menge: 4,000 St

**1.3.230 Demontage Reckstange Edelstahl, laden, transportieren, abladen**
Fachgerechtes demontieren der vorhandenen Reckstange aus Edelstahl Maße L=ca. 1,2m, D=ca. 5cm laden und zum Bauhof des AG transportieren, abladen. Transportentfernung ca. 10km. Die Pos. gilt einschließlich aller für die Demontage erforderlichen Handarbeiten, Baubehelfe und Geräte.

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Menge: 1,000 St

#### Titel 1.4 Sicherungsarbeiten

**1.4.10 Stammschutz D bis 100cm**
Stammschutz durch Ummantelung aus Brettern einschl. Polsterung gegen dem Baum herstellen, für die Dauer der Ausführungszeit vorhalten und abbauen, Polsterung aus flexiblem Rohr (Dränrohr >DN 100) oder Stroh, Stammdurchmesser bis 100cm, Mindestabstand vom Stamm 10 cm, Mindestdicke der Bretter 24 mm, Mindesthöhe 2 m. Abrechnung erfolgt nach Aufmaß bestellter Leistung.

-Anzahl Bäume BA 1= 19x

-Anzahl Bäume BA 2= 12x
Menge: 5,000 St
Kostengruppe DIN 276 2018-12: 593

**1.4.20 Sichern von Kleinfundamenten, Beton C20/25**
Bestehende Kleinfundamente durch Unterfangung und Betonage, Beton C 20/25, gegen Beschädigungen bzw. Setzungen sichern. Die Pos. gilt einschließlich erforderlicher Schalungen sowie inkl. Liefern und Herstellen des Betons.
Menge: 0,500 m3

**1.4.30 temporäre Baubehelfstraße zur Sicherung Parkwege liefern und herstellen**
Temporäre Baubehelfstraße nach Wahl AN aus z.B.: Stahlplatten, mobile Baustraßenelemente aus Kunststoff o.dgl. inkl. Schutzvlies und Sandbettung oder zB.: Geovlies mit Schottertragschicht 0/45 über vorhandene Parkwege (wassergebunde Wegedecke) als Hilfsüberfahrt, bzw. temp. Baustraße bis für BKL/SLW 60 antransportieren, verlegen, vorhalten und wieder aufnehmen und abtransportieren.
Menge: 360,000 m2
Kostengruppe DIN 276 2018-12: 593

#### Titel 1.5 Geländearbeiten

**1.5.10 Sand D=40cm lösen, laden, entsorgen**
Sand D=40cm in Spielbereichen abtragen, Flächen eben, laden und entsprechend den gesetzlichen Vorschriften entsorgen. Handarbeit an Randbereichen zum schonenden laden und lösen an Borden und Einfassungen ist einzukalkulieren.

Material: Spielsand
Aushubtiefe: bis 40 cm (Abweichung +/- 10 cm)
Menge: 30,000 m3
Kostengruppe DIN 276 2018-12: 512

**1.5.20 Fallschutzkies D=40cm abtragen, zwischenlagern und wiedereinbauen**
Fallschutzkies D=40cm in Spielbereichen abtragen, Flächen eben, laden, fördern, von groben Verunreinigungen befreien und auf Flächen des AN zwischenlagern anschließend im Zuge des Baufortschrittes profilgerecht flächig auf Fallschutzbereiche auftragen.
Abtragsdicke ca. i.M. 40 cm. Fremdstoffe wie Steine, > 5 cm Durchmesser, ablesen und entsorgen. Abrechnung nach Auftragsvolumen. Handarbeit an Randbereichen zum schonenden laden und lösen an Borden und Einfassungen ist einzukalkulieren.

Material: Fallschutzkies
Aushubtiefe: bis 40 cm (Abweichung +/- 10 cm)
Auftragsdicke: bis 40 cm (Abweichung +/- 10 cm)
Menge: 90,000 m3
Kostengruppe DIN 276 2018-12: 512

**1.5.30 Fallschutzkies D=40cm lösen, laden, entsorgen**
Fallschutzkies D=40cm Spielbereichen abtragen, Flächen eben, laden und entsprechend den gesetzlichen Vorschriften entsorgen. Handarbeit an Randbereichen zum schonenden laden und lösen an Borden und Einfassungen ist einzukalkulieren.

Material: Fallschutzkies
Aushubtiefe: bis 40 cm (Abweichung +/- 10 cm)
Menge: 105,000 m3
Kostengruppe DIN 276 2018-12: 512

**1.5.40 Rohplanum herstellen**
Menge: 1005,000 m2
Kostengruppe DIN 276 2018-12: 519

**1.5.50 Provisorische Zufahrten und -zugänge Erlebnisfläche herstellen, vorhalten, zurückbauen**
Provisorische Zufahrten und -zugänge für die 3 Erlebnisflächen für die Dauer der Baudurchführung herstellen aufrechterhalten, Zufahrten aus geeignetem mineralischen Gemisch 0/45 liefern auf einem Trennvließ herstellen, für den Zeitraum der Bauarbeiten vorhalten, nach Fertigstellung wieder lösen, laden und gemäß den geltenden Abfallentsorgungsvorschriften verwerten. Nachweis gemäß Lieferschein. Die Pos. gilt einschließlich aller dafür erforderlichen Baubehelfe, Geräte sowie Handarbeiten.

Schichtdicke: 10-40cm, i.M ca. 25cm
Fläche: ca. 3x 16m2
Schüttgewicht: 1,72 t/m³
Verdichtet: 2,2 t/m³
Menge: 14,000 m3

#### Titel 1.6 Erlebnisflächen

*Hinweis: Fallschutzbeläge*
Es gelten folgende allgemeinen Anforderungen an die Fallschutzbeläge und deren Einbau:

- Alle Fallschutzbeläge haben die Anforderungen der DIN EN 1177:2008  bzw. DIN EN 1176-1:2008 zu erfüllen, entsprechende Konformitätszertifikate sind vor dem Einbau vorzulegen.
- Die Abnahme des eingebauten stoßdämpfenden Fallschutzmaterials erfolgt nur bei vorliegender sicherheitstechnischen Freigabe (sicherheitstechnische Abnahme).
- Die nachfolgend aufgeführten Liefer- und Einbauleistungen verstehen sich inkl. aller notwendigen Nebenkosten und Nebenarbeiten wie z.B. für Lohn-, Gerätegestellung, sowie erforderliche Handarbeiten oder Schalungshilfen ect.

**1.6.10 Geotextiler Filtervlies**
Geotextiler Filtervlies 250g/m2 liefern und auf Tragschicht einbauen, Durchlässigkeitsbeiwert kv mind. 0,1 cm/s, Überlappung an Stößen mind. 20 cm.
Menge: 605,000 m2
Kostengruppe DIN 276 2018-12: 536

**1.6.20 Schottertragschicht 0/32 liefern und einbauen**
Schottertragschicht für Erlebnisflächen als Ausgleichsschicht aus Schotter-Splitt-Sand Gemisch, d. Körnung 0/32 liefern und auf ebenen und geneigten Flächen gemäß Planunterlagen auf vorhandenem, bzw. hergestelltem Planum in Erlebnisflächen höhengerecht einbauen und verdichten. Verformungsmodul EV 2 auf der Oberfläche >/= 45MPa, zulässige Abweichung von der Nennhöhe +/- 1,5 cm, Ebenheit, Spalt unter 4-m-Latte bis 1cm. Schichtdicke: i.M 15 cm.
Menge: 83,000 m3
Kostengruppe DIN 276 2018-12: 536

**1.6.30 Fallschutz aus Fallschutzkies liefern und einbauen**
Fallschutzbelag als Fallschutzkies zertifiziert nach DIN EN 1176-1, Material: Rundkornkies, Korngröße: 2/8, liefern und profilgerecht in die entsprechenden Teilbereiche einbauen. Einbau auf ebenen und leicht geneigten Flächen. Einbauhöhe i.M. 40cm. Setzung bis zu 10% der Einbaudicke muss mit einkalkuliert werden!
Menge: 110,000 m3
Kostengruppe DIN 276 2018-12: 536

**1.6.40 Fallschutzsand 0,2/2 liefern und einbauen**
Fallschutzsand 0,2/2 für Erlebnisfläche gem. DIN EN 1176-1:2008, liefern und höhengerecht einbauen, Einbaudicke: i.M. 30 cm, Setzung bis zu 10% der Einbaudicke muss mit einkalkuliert werden!

Konformitätserklärung ist mit Angebotsabgabe beizubringen.
Menge: 30,000 m3
Kostengruppe DIN 276 2018-12: 520

**1.6.50 Stahlband aus Cortenstahl liefern und einbauen**
Stahlband / Erdliner liefern und einbauen
Höhe: 250 mm
Dicke: 3 mm
Material: COR-Ten-Stahl
Standardlänge: 3,00 m
als Einfassung von Wegeflächen in Betonbettungsschicht herstellen. Bettungsbeton C 20/ 25 liefern und profilgerecht gemäß Ausführungsplanung als Bettungsschicht herstellen. Bettung unter Stahlband 20cm sowie beidseitige Rückenstütze 15cm - siehe Ausführungsplan. Die Pos. enthält zudem alle für den Einbau notwendigen Materialien und Hilfsmittel sowie längenmäßige Anpassungsarbeiten inkl. Schnittgerät, sowie Aufwendungen für erforderliche Schal-, und Betonierarbeiten.
Menge: 9,000 lfm

**1.6.60 Pflasterstreifen, halbrund, 8-zeilig liefern und herstellen**
Pflasterstreifen aus Naturstein, Granit, Farbe grau,
9/11 als 8 - Zeiler liefern und als halbrunde
Flächeneinfassung mit Radius 0,75m herstellen.
Pflaster in Unterbeton C20/25, mind. 20 cm dick,
Rückenstütze aus Beton C20/25, 100 cm breit herstellen.

Material: Granit
Formate: Kleinpflaster, 9/11
Verband: versetzter Reihenverband
Fugenbreite: 5 - 20 mm
Fugentiefe: > 40 mm, volle verbleibende Fugenhöhe nach
Setzen des Steins für Verfugung mit Fugenmörtel

Fugenmörtel:

Hinweis:
Durch stark konisch zulaufende Fugen ist der
Materialbedarf  pro m² laut Herstellerangaben nicht
ausreichend angegeben. Ein Mehrbedarf an Fugenmörtel
auf Grund der ausgerundeten Ausbildung ist
einzukalkulieren. Die Verfugung erfolgt auf einer halbrunden
geneigten Fläche, daher ist eine plastische Konsistenz des
Mörtels zu gewährleisten.

Mehraufwendungen für daraus
resultierende kleinere Einbauabschnitte und einen höheren
Zeitaufwand sind in den EP einzukalkulieren und mit der Pos.
abgegolten!

Liefern und Verfugen der Belagsfläche durch aufbringen
von Fugenmörtel. Das Verfugen soll vor dem vollständigen
Aushärten des Bettungsbetons stattfinden. Der
Pflasterfugenmörtel ist gemäß den Arbeitsanleitungen
des Herstellers zu verarbeiten. Eine ggf. vorhandene
Fase darf nicht verfugt werden. Der Pflasterfugenmörtel
darf nur mit Wasser gereinigt werden. Es ist darauf zu
achten, dass das mit Zement gesättigte Reinigungswasser
nicht ungefiltert in die Kanalisation gelangt. Dies ist
einzukalkulieren. Pflaster vor und nach Verfugen
einnässen.

Materialanforderungen:
Farbton: grau, dunkelgrau, anthrazit, sand,
nach Bemusterung AN
Druckfestigkeit (Labor): > 50 N/mm²
Biegezugfestigkeit (Labor): > 7 N/mm
Frost- u. Tausalzwiderstand: Abwitterung CDF Verfahren
< 70 gr./m²
stat. E-Modul: < 18 000 N/mm²
Dieseleindringtiefe: < 15 mm
Abriebbeständigkeit: < 350 mm³

Produkt: MARBOS® Pflasterfugenmörtel PFM-ZE MELAN,
zementgebunden
Anbieter: MARBOS GmbH & Co. KG
Tel: +49 (231) 99 57 0

oder gleichwertiger Art

Hersteller:

.......................................................
....
angebotenes Fabrikat:

.......................................................
Menge: 9,000 m
Kostengruppe DIN 276 2018-12: 520

**1.6.70 Frostschutzschicht 0/45mm liefern und einbauen**
Frostschutzschicht (BK Rad- Gehweg) inkl. der Einfassungsbereiche aus Schotter-Splitt-Sand Gemisch, d. Körnung 0/45 liefern und auf ebenen und geneigten Flächen gemäß Planunterlagen auf vorhandenem, bzw. hergestelltem Planum in Verkehrsfläche für Rad- / Gehweg höhengerecht einbauen und verdichten. Verformungsmodul EV 2 auf der Oberfläche >/= 45MPa, zulässige Abweichung von der Nennhöhe +/- 1,5 cm, Ebenheit, Spalt unter 4-m-Latte bis 1cm. EV 2 auf der Oberfläche >/= 80Mn/m². Schichtdicke: 28cm
Menge: 12,000 m3
Kostengruppe DIN 276 2018-12: 521

**1.6.80 ungebunde, dynamische Tragschicht (DYS) 0/16 liefern und herstellen**
Material für ungebundene, dynamische Tragschicht (DYS) aus Kies-Sand-Gemisch mit abgestuftem Kornband der Körnung 0/16 liefern und auf ebenen und leicht geneigten Flächen (bis max. 6%) gemäß Planunterlagen auf hergestelltem Planum der Ausgleichs- oder Schotter oder Frostschutztragschicht höhengerecht und lagenweise einbauen und verdichten. Gesamtdicke der DYS 8cm, Nennhöhe +/- 1,5 cm, Ebenheit, Spalt unter 4-m-Latte bis 1cm

Dicke (DYS): 8 cm
Farbe: beige
Menge: 6,000 m3

**1.6.90 ungebundene Deckschicht (DS) 0/5 liefern und herstellen**
Material für ungebundene Deckschicht (DS) aus Feinsplitt-Brechsand-Gemisch mit abgestuftem Kornband der Körnung 0/5 liefern und auf ebenen und leicht geneigten Flächen (bis max. 6%) gemäß Planunterlagen auf hergestellter dynamischer Schicht als WGWD höhengerecht und lagenweise einbauen und verdichten. Gesamtdicke der DS 4cm, zulässige Abweichung von der Nennhöhe +/- 1,5 cm, Ebenheit, Spalt unter 4-m-Latte bis 1cm.

Dicke (DS): 4 cm
Farbe: beige
Menge: 75,000 m2

#### Titel 1.7 Gebrauchsrasen RSM 2.3 Spielrasen

**1.7.10 Vegetationstragschicht/Oberboden lockern**
Vegetationstragschicht/Oberboden vor Ansaat lockern, kreuzweise aufreisen, Abstand der Aufreiser bis 30cm, Lockerungstiefe 20cm, Oberboden auf Ebene und geneigte Flächen, Neigung max. bis 1:2, Anteil der geneigten Flächen < 50%. Steine ab 5cm Durchmesser und schwer verrottbare Pflanzenteile sind abzulesen und gemäß den geltenden gesetzlichen Bestimmungen zu entsorgen.
Menge: 200,000 m2
Kostengruppe DIN 276 2018-12: 571

**1.7.20 Oberboden für RSM 2.3 liefern und auftragen**
Oberboden gemäß DIN 18300, nach BBodSchV geeignet für die Verwendung an Verkehrsfläche, für extensiv genutzte gepflegte Flächen, als Pflanzsubstrat für Rasenansaat liefern und profilgerecht auftragen. Boden frei von Dauerunkräutern, gesiebt Maschenweite Sieb: 5 cm feinkrümelige Konsistenz, Auftragsdicke i.M. 5 cm. Ebene Flächen, Fremdstoffe wie Steine > 5 cm Durchmesser ablesen und entsorgen. Abrechnung nach Auftragsfläche. Ein Zertifikat über die Eignung des OB ist dem AG vor Arbeitsbeginn vorzulegen.
Menge: 10,000 m3
Kostengruppe DIN 276 2018-12: 571

**1.7.30 Feinplanie für Rasenfläche +/-2 cm**
Feinplanum für Rasenflächen, zulässige Abweichung von der Ebenheit 2cm, Anschlüsse an Einfassungen und Wege oberflächengleich, Ebene und geneigte Flächen, Neigung max. bis 1:2, Anteil der geneigten Flächen < 50%. Steine von mehr als 5cm Durchmesser und schwer verrottbare Pflanzenteile ablesen, anfallende Stoffe gemäß den geltenden gesetzlichen Bestimmungen entsorgen.
Menge: 200,000 m2
Kostengruppe DIN 276 2018-12: 574

**1.7.40 Ansaat Gebrauchsrasen RSM 2.3 - Spielrasen**
Gebrauchsrasen Spielrasen - RSM 2.3 liefern und auf Ebene und geneigte Flächen, Neigung max. bis 1:5, Anteil der geneigten Flächen < 10% als Saat ausbringen. Saatgutmenge 20 g/m², Rasenmischung muss die Grasarten der RSM 2.3 enthalten - Nachweis der Beschaffenheit durch Vorlage des Mischnummernbescheides, einschl. einigeln und abwalzen in zwei gekreuzten Arbeitsgängen. Abrechnung nach Aufmaß senkrechter Projektion.
Menge: 200,000 m2

**1.7.50 Fertigstellungspflege Gebrauchsrasen Spielrasen RSM 2.3**
Rasen mähen in ebenen und geneigten Flächen (bis 1:5, geneigten Flächen < 10%), während der Fertigstellungspflege. Mähgut ist unverzüglich von der Fläche zu entfernen und der Kompostierung zuzuführen, anfallender Unrat ist gemäß den gesetzlichen Bestimmungen zu entsorgen. Für die Ausführung der Pflegearbeiten als Fertigstellungspflege gilt die DIN 18917, die erforderlichen Teilleistungen sind ohne besondere Anordnung rechtzeitig auszuführen, die Ausführung jeder Teilleistung ist dem AG/Bauleitung schriftlich anzuzeigen. Es sind 4 Mähgänge bis zur Abnahmefähigkeit zu kalkulieren.

Der Schnitt des Rasens ist bei einer Wuchshöhe von 8 - 10 cm durchzuführen. Dabei wird der Rasen auf 5 - 6 cm eingekürzt.

In den ersten drei bis vier Wochen nach der Aussaat dürfen die oberste Bodenschicht und die sich entwickelnden Keimlinge nicht austrocknen. Während dieser Zeit sind die Saatflächen  feucht zu halten und bei ausbleibenden natürlichen Niederschlägen täglich, gegebenenfalls mehrfach, drei- bis fünfmal, für die Dauer von jeweils ca. 5 - 10 Minuten zu beregnen. Dabei dürfen sich auf der Fläche keine Pfützen bilden.
Menge: 200,000 m2
Kostengruppe DIN 276 2018-12: 574

#### Titel 1.8 Sträucher

**1.8.10 Gärtnerische Rohplanie herstellen**
Gärtnerische Rohplanie herstellen, max. Abweichung von der Sollhöhe +/- 5cm. Verformungsmodul 25 MN/m² für die Vegetationstragschicht.
Menge: 123,000 m2
Kostengruppe DIN 276 2018-12: 574

**1.8.20 Oberboden für Strauchpflanzung liefern und auftragen**
Oberboden gemäß DIN 18300, nach BBodSchV geeignet für die Verwendung an Spielplätzen, als Pflanzsubstrat für Strauchpflanzung liefern und profilgerecht auftragen. Boden frei von Dauerunkräutern, gesiebt Maschenweite Sieb: 5 cm feinkrümelige Konsistenz, Auftragsdicke i.M. 5 cm. Ebene Flächen, Fremdstoffe wie Steine > 5 cm Durchmesser ablesen und entsorgen. Abrechnung nach Auftragsfläche. Ein Zertifikat über die Eignung des OB ist dem AG vor Arbeitsbeginn vorzulegen.
Menge: 6,000 m3
Kostengruppe DIN 276 2018-12: 571

**1.8.30 Pflanzfläche herrichten, Feinplanum**
Bei Notwendigkeit Aufwuchs aus Wildkräutern und Gräsern manuell entfernen, bei Vorverdichtung ggf. maschinelles Umbrechen des vorhandenen Pflanzsubstrates (Oberbodens). Feinplanum für Unterpflanzung, zulässige Abweichung von der Ebenheit +/- 2cm, auf ebener Fläche.
Steine von mehr als 10 cm Durchmesser und schwer verrottbare Pflanzenteile von der Oberfläche ablesen. Anfallende Stoffe werden Eigentum des AN und sind gemäß den geltenden gesetzlichen Regelungen zur Abfallentsorgen zu beseitigen.
Menge: 123,000 m2
Kostengruppe DIN 276 2018-12: 574

**1.8.40 Salix purpurea 'Nana'/Zwergpurpurweide liefern und pflanzen inkl. Pflanzlöchern**
Salix purpurea 'Nana'/Purpurweide Sorte 'Nana', v.Str. i. Cont., 3 TR, Höhe 60 - 100cm, (insgesamt 108 St.) für Pflanzflächen liefern und in die vorbereiteten Pflanzflächen auf ebener Flächen pflanzen einschl. fachgerechten Gießring / St. ausführen, Wässern (mind. 25l /St.) sowie alle Nebenarbeiten inkl. Pflanzlöcher herstellen.
Pflanzlöcher, Größe ca. 35 x 35 cm, Tiefe 30 cm, Sohle der Pflanzgrube bei starker Verdichtung bis auf weitere ca. 15 cm Tiefe lockern, BK 1 sowie 3-5 (DIN 18915) - ca. 1 Pfl. / m2 - Pflanzabstand ca. 100 cm, jede zweite Reihe um 50cm versetzt pflanzen.
Menge: 56,000 m2
Kostengruppe DIN 276 2018-12: 573

**1.8.50 Achnatherum calamagrostis 'Lemperg' / Silberehrengras liefern und pflanzen**
Achnatherum calamagrostis 'Lemperg'/ Silberehrengras -
im 9 er Topf, 9x9 cm (0,5 l), 4 St / m2, zur flächigen
Pflanzung liefern und in die vorbereiteten
geneigte Pflanzfläche pflanzen einschließlich, Pflanzlöchern,
Wässern  (mind. 15 l / m2 - Gesamtfläche ca. 67 m2)
und aller Nebenleistungen.
Menge: 268,000 St
Kostengruppe DIN 276 2018-12: 570

**1.8.60 Einfassung Bretthölzer 20/2/250 cm liefern, herstellen**
Einfassung aus Bretthölzern (Douglasie oder Lärche), für Gehölzflächen mit Strauchweiden liefern und höhengerecht zur hergestelltem Planum
(Gelände) inkl. erforderlicher Erdarbeiten herstellen.  Bretter unbehandelt, gehobelt, Höhe: 20cm, Breite 2cm, Länge bis 2,5m, inkl. Verankerungspflöcke,  1 St. je lfm, innen, mittels Verschraubung am Brett befestigt, Pfähle aus Hartholz (bspw. Buche) 5 x 5cm x 60cm. Die Position enthält alle erforderlichen Anpass- und Schnittarbeiten sowie das Material und die Ausführung der Verschraubung der  der Bretter an den höhengerecht zum Planum einzuschlagenden Pflockverankerungen.
Menge: 65,000 m

**1.8.70 Mulchen, Nadelholzrinde 0/25**
Mulchen der Strauchflächen mit fein gehäckselter Rinde. Material Nadelholzrinde 0/25mm, Mulchdicke 8cm (10% Setzung ist einzukalkulieren), liefern und einbauen.
Menge: 123,000 m2
Kostengruppe DIN 276 2018-12: 573

**1.8.80 Fertigstellungspflege Strauchflächen**
Für die Ausführung der Pflegearbeiten als Fertigstellungspflege gilt die DIN 18916, die erforderlichen Teilleistungen sind ohne besondere Anordnung rechtzeitig auszuführen, die Ausführung jeder Teilleistung ist dem AG/Bauleitung schriftlich, mind. 2 Tage vor Ausführung anzuzeigen.

Funktionalposition - Ausführung der erforderlichen Arbeitsgänge und eigenverantwortliche Überwachung außerhalb der Ausführung der Pflegegänge auf mögliche Gefährdungen (z.B. durch Trockenheit oder Schädlingsbefall)

Lockern, Säubern, Pflanzenschnitt sind im Rahmen der Leistungen der Fertigstellungspflege in 3 Arbeitsgängen zu kalkulieren.

Wässern wird gesondert vergütet.

Die Abnahme des Anwuchserfolges erfolgt nach einer Vegetationsperiode.
Menge: 123,000 m2
Kostengruppe DIN 276 2018-12: 573

**1.8.90 Fertigstellungspflege - Wässern Strauchflächen**
Wässerungsgang für witterungsbedingte langanhaltende Hitzeperiode. Es sind mind. 25l/St. und Bewässerungsgang zu gewährleisten. Die Leistung ist dem AG vor der Durchführung anzuzeigen und durch diesen ausdrücklich freizugeben.
Der AN hat so zu kalkulieren, dass die Durchführung von Wässerungsgängen auch außerhalb der Ausführung von Pflegeleistungen der Fertigstellungspflege gewährleistet ist.
Das Wasser wird nicht durch den AG gestellt!

Fläche: 144 m2
Menge: 4,000 Gang
Kostengruppe DIN 276 2018-12: 573

### Abschnitt 2 Ausstattung Erlebnisfläche inkl. Montage u. Fundamente

**2.10 Spielgeräte und Ausstattung für Erlebnisfläche liefern inkl. Werkplanung und montieren inkl. Erdarbeiten und Fundamente**
*** Pauschalposition
Spielgeräte und Ausstattung für Erlebnisfläche wie im Leistungsprogramm beschrieben planen, herstellen, liefern einschließlich Aufbau und Montage, mit Erd- und Fundamentarbeiten, inkl. aller Ausstattungsgeräte, einschließlich Fundamentabnahme, nach den zur Zeit geltenden Normen, einschl. Protokollierung durch einen zertifizierten Freien Sachverständigen für Spielplatzsicherheit. Die Position enthält weiterhin alle für den nach Herstellerangaben empfohlenen Aufbau erforderlichen Materialien insbesondere den Fundamentbeton C20/25 für die Ortbetonfundamente, erforderliche Hülsen/Fundamentschuhe, das Herstellen des Fundamentplanums sowie alle für den Aufbau notwendige Hilfsmittel und Werkzeuge.

Werkplanung (Ausführungsplanung) für neu herzustellende Ausstattungsgeräte:

Die Werkplanung hat die gestalterischen Grundvorgaben aufzugreifen, ggf. zu komplettieren, Änderungen des AG, die bis zur Auftragserteilung abgestimmt werden, einzuarbeiten und somit alle gestalterischen Vorgaben vollständig umzusetzen.

Zudem hat sie die erforderliche statisch - konstruktiven Festigkeit der EN 1176 des Spielgerätes aus der Gesamtheit aller Anbauteile- und -geräte zu berücksichtigen, einschl. der Bemessung und Darstellung der notwendigen Fundamentierung.

Aus der Planung müssen sämtliche verwendeten Bauteile, Anbauteile, Abmessungen, Fundamentanordnung und -maße, Schal- und Bewehrungspläne inkl. Stahllisten für alle bewehrten Fundamente inkl. aller Anbaugeräte und Verbindungselemente, Fallhöhen und notwendige Sicherheitsbereiche, Konstruktionsverbindungen sowie Grundlagen für einen statischen Standsicherheitsnachweis ersichtlich und Materialien sowie gestalterischen Aspekte zweifelsfrei zu entnehmen sein.

Für jede Werkzeichnung einschl. Detailpläne/Schnitte ist im Zuge der Erstellung eine Zeichnungsprüfung (Vorprüfung/Begutachtung) durch einen unabhängigen Sachverständigen für Spielplatz- und Spielgerätesicherheit einzuholen und der Prüfnachweis auf Aufforderung vorzulegen, um die sicherheitstechnisch relevanten Aspekte bereits in der Planungsphase zu berücksichtigen und erforderliche Änderungen zeitnah einzuarbeiten und diese zu aktualisieren.
Die Leistung beinhaltet ebenfalls die einmalige Anpassung bzw. die Einarbeitung von Änderungswünschen durch den AG.

Die Konformität der Werkplanung zur DIN 18035, DIN-EN-1176-1 bis -7 und 1177 ist zu belegen.
Die Freigabe zur Bestellung der Geräte erfolgt ausschließlich mit Bauherrenfreigabe der Werkplanung!

Die Werkzeichnungen, graphische Darstellungen (Konstruktionspläne, Details, Schnitte o.ä. sind dem AG in 3- facher Ausfertigung (1 x digital im DWG-Format, 1 x digital im PDF-Format und 1 x analog) zu übergeben.

Sicherheitstechnische Abnahme:

Sicherheitstechnische Überprüfung und Abnahme der gesamten neu hergestellten Erlebnisfläche durch einem nach DIN Spec. 79161 - Fachbericht Spielplatzprüfung qualifiziertem Sachverständigen für Spielplatzsicherheit. Übergabe an den AG in 2-facher Ausfertigung. Inklusive An- und Abfahrt.
Menge: 1,000 psch
